# Verkehrswegebau
Angebotsaufforderung (GAEB 90, DA83)
Währung: EUR

## Verkehrswegebau
Datum: 19.01.26

*Hinweis*
Grundlage der Ausschreibung bildet das
Leistungsbuch für den Tiefbau, Verfahren Stuttgart,
Ausgabe 08/23

Das LV ist im Kurz- und auszugsweise im Langtext
aufgestellt.

Baubeschreibung

Allgemeine Beschreibung der Leistung

Der Landkreis Konstant, Amt für Hochbau und
Gebäudemanagement plant die Sanierung der nördlichen
Aussenanlage der Haldenwangschule in Singen Htwl.,
insbesondere der befestigten Hoffläche.

Diese Ausschreibung umfasst Leistungen der
Entwässerungs- und Verkehrswegebauarbeiten.

Das Bauvorhaben stellt den 2. Bauabschnitt dar. Der 1.
Bauabschnitt wurde in 2024 realisiert. Der 2.
Bauabschnitt schließt direkt an den ersten an.

Die Haldenwangschule ist ein Sonderpädagogisches
Bildungs- und Beratungszentrum (SBBZ) mit den
Förderschwerpunkten geistige sowie körperliche und
motorische Entwicklung.
Die Arbeiten müssen zwingend in den Sommerferien
ausgeführt werden. Die genannte Bauzeit ist zu
beachten.

Es wird darauf hingewiesen, dass Arbeiten mit größerer
Lärm- oder Staubentwicklung nicht
während den normalen Schulzeiten stattfinden können.

Angaben zur Baustelle

Die Baustelle befindet sich am westlichen Stadtrand von
Singen, in der Münchriedstraße 10, in unmittelbarer
Nähe zur B43/314. Die Zufahrt zur Baustelle erfolgt
über die Münchriedstraße.

Der Zufahrtsweg ist ebenfalls Verkehrsweg für Schüler
und Leherer, weshalb hier besondere Vorsicht geboten
ist. Die Sicherheit von Personen hat höchste Priorität.

Lagerflächen für Oberboden, Bodenaushub und
Baustelleneinrichtung müssen im Baufeld, bzw. im
direkten Umfeld geschaffen werden.

Der Bieter muss sich vor Abgabe des Angebotes von den
örtlichen Verhältnissen überzeugen.
Nachforderungen, aus Unkenntnis der örtlichen
Gegebenheiten, werden grundsätzlich nicht anerkannt.
Parkplätze und Lagerflächen stehen nur im begrenzten
Umfang zur Verfügung und sind im Vorfeld mit der
Bauleitung abzustimmen. Bei Materiallieferungen oder
Aufstellung von Containern muss die Bauleitung vorab
informiert werden, um ein schnelles Abwickeln im
Baustellenablauf zu ermöglichen.

Der Auftragnehmer hat seine Baustelleneinrichtung auf
den vom Bauherrn zugewiesenen Flächen vorzunehmen.
Verkehrsflächen dürfen nicht durch Bau- oder
Montagearbeiten beeinträchtigt werden. Ausnahmen sind
mit der Bauleitung zu vereinbaren. Zufahrtswege für
Feuerwehr-, Rettungs- Polizei und
sonstige Hilfsfahrzeuge außerhalb des Gebäudes ebenso
wie Rettungswege und Notausgänge im Gebäude sind
freizuhalten. Die benutzten Flächen sind nach der
Räumung in ihren ursprünglichen Zustand zu versetzen.
Die Anlieferung und die Parkmöglichkeiten um das
Gebäude sind begrenzt. Für die Ver- und Entsorgung der
Baustelle steht ein begrenzter Abstellplatz zur
Verfügung.

Die Auftragnehmer sind verpflichtet, ihren
Arbeitsbereich und die von ihnen benutzten Verkehrswege
und Gebäudebereiche in ordentlichem Zustand zu halten.
Verunreinigungen sind unverzüglich zu beseitigen.

Anfallender Schutt und Müll des AN ist durch diesen auf
seine eigene Kosten zu entsorgen.
Der Bauschutt aus den eigenen Bauarbeiten (einschl.
Trennung der Stoffe entsprechend dem Abfallgesetz bzw.
Verwertungsgebot und inklusive Deponiekosten) muss
werktäglich erfolgen.

Der Auftragnehmer hat die Brauchbarkeit der von ihm
eingesetzten Arbeits-, Schutz- und Traggerüste
nachzuweisen und die Betriebssicherheit zu überwachen.
Jeder Benutzer hat den ordnungsgemäßen Zustand zu
prüfen und ihn zu erhalten. Veränderungen an Gerüsten
dürfen nur vom Gerüstersteller vorgenommen werden.
Gesperrte Gerüste dürfen nicht benutzt werden.
Werden Schutzeinrichtungen aus arbeitstechnischen
Gründen entfernt, so sind vom Unternehmen, das die
Einrichtungen entfernt, entsprechend wirksame
Schutzmaßnahmen zu ergreifen. Nach Beendigung der
Arbeiten ist der ursprüngliche Zustand wieder
herzustellen.
Auf die Bestimmungen im Arbeitsschutzgesetz wird
hingewiesen.

Firmenspezifische Werbung darf nur nach vorheriger
Zustimmung des Auftraggebers angebracht werden und ist
kostenpflichtig.

Der AN hat sich vor Ausführung der Arbeiten über die
Lage von Leitungen, Kabeln, Dränen, Kanälen u.ä. beim
AG und bei den für die Ver- und Entsorgungsanlagen
zuständigen Trägern zu informieren. Nachforderungen im
Hinblick auf örtliche Besonderheiten werden nicht
anerkannt.

Schutz des vohandenen Bewuchses.
Eine Beschädigung der Bäume und der Pfanzbestände ist
zu vermeiden.

Angaben zur Ausführung

Die Maßnahme ist in einem Zug herzustellen.

Der vorhandene Pflasterbelag aus Betonsteinen ist zu
entfernen und direkt zu entsorgen. Die Steine werden
nicht wieder verwendet.

Der vorhandene Untergrund ist zu planieren und zu
verdichten. Nachweise sind zu führen.

Die vorhandenen Entwässerungseinrichtungen der
Hoffläche sind zu ergänzen: neue Kastenrinnen am
Gebäude, neue Straßeneinläufe am wasserführenden Rand,
neue breite Kastenrinne am Übergang zum nördlichen
Schiebetor. Dafür sind die vorhandenen Zuleitungen zu
nutzen, bzw. neue Leitungen herzustellen und an den
vorhandenen Regenwasserkanal/Schächte anzuschließen.

Die Randeinfassungen sind gebäudeseitig zu entfernen.
Im Bestand wurden die Türen teilweise durch eine Stufe
erschlossen. Der neue Belag ist barrierefrei
auszuführen, an den Übergängen zu den Eingängen sind
keine Anschläge herzustellen. Deshalb wird die Fläche
gebäudeseitig angehoben und erhält eine steilere
Querneigung als im Bestand. Die Lichtschächte sind
anzuheben. Der wasserführende nördliche Rand erhält
eine Rinne aus Rinnensteinen vor der bestehenden
Randeinfassung. Diese ist zu belassen. Rinnensteine und
Kastenrinnen werden in Unterbeton verlegt. An die
Bestandsflächen in den Anschlüssen ist der neue Belag
anzugleichen.

Das vorhandene Betonfundament des westlichen
Schiebetores wird nachgeschnitten um das Pflaster
anzugleichen.

Die Fläche ist entsprechend den neuen Höhen zu
modellieren und mit einer Schottertragschicht
herzustellen. Die Schichten sind zu verdichten.
Nachweise sind zu führen. Die Fläche wird mit
Betonpflaster belegt. Das Pflaster muss dem Typ des
ersten Abschnitts entsprechen.

Vor Beginn der Arbeiten ist der genaue Arbeitsverlauf
mit der Projektleitung (Bauherr und beauftragter
Ingenieur)  und der Schulleitung abzustimmen.
Ein verbindlicher Terminplan ist vor Beginn der
Arbeiten vorzulegen.
Diese Erschwernisse sind bei der Kalkulation der
Einheitspreise zu
berücksichtigen. Nachträge, welche aus diesen
Erschwernissen resultieren,
werden von der Bauleitung nicht akzeptiert.

Angaben zur Bauzeit

Die Ausführungszeiten sind bindend. Der Zeitplan der
Ausführung ist mit dem Schulbetrieb abgestimmt.

Mit der Ausführung ist am 30.07.2026 zu beginnen.
Bauende für alle Arbeiten ist am 28.08.2026.

Eine Verlängerung der Bauzeit ist nicht möglich.

### Bereich 1 Text nicht vorhanden !

#### Abschnitt 1.1 Vorarbeiten

**1.1.10 Vermesstech Leistungen des AN für Baumaßnahme wie LB_Tief_08_2023/LBTIEF-0/0.1.1.6.1.10**
Vorarbeiten und Allgemeine Arbeiten
Projektbearbeitung
Vermessungstechnische Leistungen
Bauvermessung
Leistungen des AN
für die Baumaßnahme

Abrechnungszeichnungen als Ergänzung zu VOB
Bestandszeichnungen der verlegten Leitungen und Kabel
Menge: 1,000 psch

**1.1.20 Baustelleneinrichtung aufstellen allgemein**
Vorarbeiten und Allgemeine Arbeiten
Allgemeine Leistungen und Arbeiten
Allgemeine Leistungen
Baustelleneinrichtung
aufstellen
allgemein
Menge: 1,000 psch

**1.1.30 Baustelleneinrichtung räumen allgemein**
Vorarbeiten und Allgemeine Arbeiten
Allgemeine Leistungen und Arbeiten
Allgemeine Leistungen
Baustelleneinrichtung
räumen
allgemein
Menge: 1,000 psch

**1.1.40 Baustelleneinrichtung vorhalten gesamte Bauzeit**
Vorarbeiten und Allgemeine Arbeiten
Allgemeine Leistungen und Arbeiten
Allgemeine Leistungen
Vorhaltung
für die gesamte Baumaßnahme
und gesamte Bauzeit
Menge: 1,000 psch

**1.1.50 Baustellensicherung für die Baumaßnahme und Betretungsschutz aus dem laufenden Schulbetrieb, Sonderschule wie LB_Tief_08_2023/LBTIEF-0/0.2.2.1.9.10**
Vorarbeiten und Allgemeine Arbeiten
Allgemeine Leistungen und Arbeiten
Allgemeine Arbeiten
Baustellensicherung
insgesamt
für die Baumaßnahme

Auf die Dauer der Bauzeit für alle Arbeiten nach UVV,
BauBG und Anordnungen der Schule

ca. 45 lfm Bauzäune, Abschrankungen, Beleuchtung
liefern, betreiben, vorhalten, abbauen, einschl.
Kontrolle
Menge: 1,000 psch

**1.1.60 Vorarbeiter/Baumaschinenvorarbeiter (Lohngr 5)**
Vorarbeiten und Allgemeine Arbeiten
Arbeiten auf Nachweis, Gleitklauseln
Arbeitskräfte
Bauhauptgewerbe
Lohnempfänger
Vorarbeiter/Baumaschinenvorarbeiter (Lohngruppe 5)
Menge: 5,000 h

**1.1.70 Spezialfacharbeiter/Baumaschinenführer (Lohngr 4)**
Vorarbeiten und Allgemeine Arbeiten
Arbeiten auf Nachweis, Gleitklauseln
Arbeitskräfte
Bauhauptgewerbe
Lohnempfänger
Spezialfacharbeiter/Baumaschinenführer (Lohngruppe 4)
Menge: 15,000 h

**1.1.80 Bagger Löffelinhalt >0,5m³-1,1m³**
Vorarbeiten und Allgemeine Arbeiten
Arbeiten auf Nachweis, Gleitklauseln
Geräte
Baugeräte mit Bedienung
Bagger
Löffelinhalt > 0,500 m³ bis 1,100 m³
Menge: 5,000 h

**1.1.90 Planierraupen Ladegeräte Radlader >54-82kW**
Vorarbeiten und Allgemeine Arbeiten
Arbeiten auf Nachweis, Gleitklauseln
Geräte
Baugeräte mit Bedienung
Planierraupen, Ladegeräte, Radlader
Motorleistung > 54 bis 82 kW
Menge: 15,000 h

**1.1.100 Flächenrüttler >1000-2000kg Gewicht**
Vorarbeiten und Allgemeine Arbeiten
Arbeiten auf Nachweis, Gleitklauseln
Geräte
Baugeräte ohne Bedienung
Verdichtungsgerät
Flächenrüttler > 1000 bis 2000 kg Gewicht
Menge: 5,000 h

**1.1.110 LKW Nutzlast >3,5-9t**
Vorarbeiten und Allgemeine Arbeiten
Arbeiten auf Nachweis, Gleitklauseln
Geräte
Transportmittel
Lastkraftwagen
Nutzlast > 3,5 bis 9 t
Menge: 5,000 h

**1.1.120 LKW Nutzlast >12-15t**
Vorarbeiten und Allgemeine Arbeiten
Arbeiten auf Nachweis, Gleitklauseln
Geräte
Transportmittel
Lastkraftwagen
Nutzlast > 12 bis 15 t
Menge: 5,000 h

#### Abschnitt 1.2 Erdarbeiten

**1.2.10 Betonwerkstpfl > 8-14cm in Mörtel ausbauen >4m² b>1m wie LB_Tief_08_2023/LBTIEF-1/1.2.1.4.5.30**
Erdarbeiten
Aushub
Verkehrsflächen
Pflaster
Betonwerksteinpflaster Steindicke > 8 bis 14 cm
Mörtel, Flächen > 4 m², b > 1 m

Ausbauen, zur Verwertung vorbereiten, laden zur Abfuhr.
Steinstärke 8-10cm
Unterbeton 10-20cm
Menge: 470,000 m²

**1.2.20 Zuschlag zu 1.2.1.4.5.30**
Sorgfältiges Trennen des Belages entlang bestehender
Kanten, Rabatten und Lichtschächten.
Menge: 100,000 m

**1.2.30 Bordsteine Beton ausbauen alle Formen**
Erdarbeiten
Aushub
Verkehrsflächen
Straßeneinbauteile
Bordsteine
aus Beton alle Formen
Menge: 15,000 m

**1.2.40 Abdeckung ausbauen Flächen <=0,5m²**
Erdarbeiten
Aushub
Verkehrsflächen
Straßeneinbauteile
Straßeneinrichtungen
Abdeckung, rund oder rechteckig, Flächen <= 0,5 m²
Menge: 2,000 St

**1.2.50 Straßenabläufe komplett ausbauen**
Erdarbeiten
Aushub
Verkehrsflächen
Straßeneinbauteile
Straßeneinrichtungen
Straßenabläufe, komplett
Menge: 2,000 St

**1.2.60 Grabenaushub geböscht t>1,75-4,0m b<=1,0m**
Erdarbeiten
Aushub
Gräben und Gruben
Gräben
mit Böschungen
t > 1,75 bis 4,00 m, b <= 1,00 m
Menge: 145,000 m³

**1.2.70 Grabenaushub mit senkr Wänden t<=1,0m b>0,5m**
Erdarbeiten
Aushub
Gräben und Gruben
Gräben
mit senkrechten Wänden
t <= 1,00 m, b > 0,50 m
Menge: 8,000 m³

**1.2.80 Suchschlitze bis Hom HB u ungeb Straßenbaustoffe**
Erdarbeiten
Aushub
Gräben und Gruben
Gräben
Suchschlitze und Sondiergruben
Bis Homogenbereich HB und ungebundene
Straßenbaustoffe
Menge: 2,000 m³

**1.2.90 Aushub Mauerwerk und Beton in Gräben+Gruben**
Erdarbeiten
Aushub
Gräben und Gruben
Erschwerniszulagen
Aushub Mauerwerk+Beton in Gräben+Gruben
Mauerwerk und Beton
Menge: 5,000 m³

**1.2.100 Flächenabtrag t<=0,50m**
Erdarbeiten
Aushub
Baugruben und Flächen
Flächen
Abtrag
t <= 0,50 m
Menge: 125,000 m³

**1.2.110 Abfuhr+Entsorg. Bodenmaterial BM-F1, vorh. Unterbau wieLB_Tief_08_2023/LBTIEF-1/1.2.9.2.1.15**
Erdarbeiten
Aushub
Bodenbewegung
Entsorgung
mineralische Abfälle und Abfälle nach Angabe AG
Abfuhr und Entsorgung von Bodenmaterial der
Materialklasse BM-F1 nach Ersatzbaustoffverordnung

nach Wahl des Bieters
Menge: 290,000 to

**1.2.120 Abfuhr+Entsorg. nicht aufber. Bauschutt RC-2, Betonpflaster und Unterbau wie LB_Tief_08_2023/LBTIEF-1/1.2.9.2.1.23**
Erdarbeiten
Aushub
Bodenbewegung
Entsorgung
mineralische Abfälle und Abfälle nach Angabe AG
Abfuhr und Entsorgung von nicht aufbereitetem
Bauschutt der Materialklasse RC-2 nach
Ersatzbaustoffverordnung

vorhandenes Betonpflaster inklusive Unterbau
nach Wahl des Bieters
Menge: 210,000 to

**1.2.130 Bodenverdichtung Flächen statisch >=100%**
Erdarbeiten
Untergrund- und Unterbauverbesserung, Planum
Bodenverdichtung
Erhöhung der Verdichtungswerte
Flächen
Statisch verdichten auf Dpr >= 100%
Menge: 470,000 m²

**1.2.140 Bodenverdicht Streifen+kl Flächen statisch >=100%**
Erdarbeiten
Untergrund- und Unterbauverbesserung, Planum
Bodenverdichtung
Erhöhung der Verdichtungswerte
Streifen und kleine Flächen
Statisch verdichten auf Dpr >= 100%
Menge: 15,000 m²

**1.2.150 Bodenverbess Flächen 0/45, RC-1 einrütteln**
Erdarbeiten
Untergrund- und Unterbauverbesserung, Planum
Bodenverbesserung
Recycling-Baustoff
Flächen
Recycling Körnung 0/45, Klasse RC-1 einrütteln
Menge: 20,000 t

**1.2.160 Kontrollprüfungen dynamischer Plattendruckversuch**
Erdarbeiten
Untergrund- und Unterbauverbesserung, Planum
Prüfungen
Kontrollprüfungen
der Verdichtungskenngrößen
Dynamischer Plattendruckversuche
Menge: 10,000 St

**1.2.170 Boden einbauen in Gräben b<1,0m**
Erdarbeiten
Auffüllung
Boden
Gräben und Gruben
in Gräben
b < 1,00 m
Menge: 165,000 m³

**1.2.180 Brechsand liefern**
Erdarbeiten
Auffüllung
Einbaumaterial liefern
Mineralische Materialien
sortiertes Material
Brechsand
Menge: 10,000 m³

**1.2.190 Kornabgestuftes Material 0/45 liefern**
Erdarbeiten
Auffüllung
Einbaumaterial liefern
Mineralische Materialien
kornabgestuftes Material
Körnung 0/45
Menge: 165,000 m³

#### Abschnitt 1.3 Entwässerungsanlagen

**1.3.10 PP-Rohr SN 16, DN/OD 160**
Entwässerungs- und Versorgungsanlagen
Entwässerungsleitungen in offener Bauweise
Kunststoffrohre
PP-Kanalrohre SN 16
Strecke
DN/OD 160
Menge: 20,000 m

**1.3.20 Bogen, PP-Rohr SN 16, DN/OD 160**
Entwässerungs- und Versorgungsanlagen
Entwässerungsleitungen in offener Bauweise
Kunststoffrohre
PP-Kanalrohre SN 16
Bögen
DN/OD 160
Menge: 5,000 St

**1.3.30 Überschiebemuffe, PP-Rohr SN 16, DN/OD 160**
Entwässerungs- und Versorgungsanlagen
Entwässerungsleitungen in offener Bauweise
Kunststoffrohre
PP-Kanalrohre SN 16
weitere Formteile
Überschiebemuffe DN/OD 160
Menge: 5,000 St

**1.3.40 Anschlussst. mit Kugelg., PP-Rohr SN 16, DN/OD 160**
Entwässerungs- und Versorgungsanlagen
Entwässerungsleitungen in offener Bauweise
Kunststoffrohre
PP-Kanalrohre SN 16
weitere Formteile
Anschlussstutzen mit Kugelgelenk DN/OD 160
Menge: 5,000 St

**1.3.50 Ablängen und Trennen, PP-Rohr SN 16, DN/OD 160**
Entwässerungs- und Versorgungsanlagen
Entwässerungsleitungen in offener Bauweise
Kunststoffrohre
PP-Kanalrohre SN 16
Ablängen und Trennen
DN/OD 160
Menge: 5,000 St

**1.3.60 Anschl. herzust. Öffn., DN 150, Wd<=250mm**
Entwässerungs- und Versorgungsanlagen
Entwässerungsleitungen in offener Bauweise
Rohrummantelungen und Rohranschlüsse
Rohranschlüsse
an herzustellende Öffnungen
DN 150, Wd <= 250 mm
Menge: 5,000 St

**1.3.70 Passstücke, Kastenrinnen, C250, NW 150 wie LB_Tief_08_2023/LBTIEF-2/2.3.1.3.3.15**
Entwässerungs- und Versorgungsanlagen
Abläufe und Entwässerungsrinnen
Rinnen in Kastenform
Klasse C 250
Passstücke
NW 150

Kurzstücke mit Endstutzen, <=1,50m
Menge: 3,000 St

**1.3.80 Kastenrinnen, C250, Innengef., NW 150**
Entwässerungs- und Versorgungsanlagen
Abläufe und Entwässerungsrinnen
Rinnen in Kastenform
Klasse C 250
mit Innengefälle
NW 150
Menge: 7,000 m

**1.3.90 Ablaufteile, Kastenrinnen, C250, NW 150**
Entwässerungs- und Versorgungsanlagen
Abläufe und Entwässerungsrinnen
Rinnen in Kastenform
Klasse C 250
Ablaufteile
NW 150
Menge: 4,000 St

**1.3.100 Gussroste für Kastenrinne, C250, NW 150**
Entwässerungs- und Versorgungsanlagen
Abläufe und Entwässerungsrinnen
Abdeckungen
Klasse C 250
Gussroste
NW 150
Menge: 12,000 m

**1.3.110 Passstücke Gussroste für Kastenr., C250, NW 150**
Entwässerungs- und Versorgungsanlagen
Abläufe und Entwässerungsrinnen
Abdeckungen
Klasse C 250
Gussroste
Passstücke NW 150
Menge: 3,000 m

**1.3.120 Boden 1a für Ablauf, C250-F900, DN 150**
Entwässerungs- und Versorgungsanlagen
Abläufe und Entwässerungsrinnen
Abläufe
für Straßen und Höfe
für Aufsätze Kl. C 250 bis F 900
Boden 1a DN 150
Menge: 2,000 St

**1.3.130 Schaft 5b für Ablauf, C250-F900, h=295mm**
Entwässerungs- und Versorgungsanlagen
Abläufe und Entwässerungsrinnen
Abläufe
für Straßen und Höfe
für Aufsätze Kl. C 250 bis F 900
Schaft 5b, h = 295 mm
Menge: 2,000 St

**1.3.140 Zwischenteil 6a für Ablauf, C250-F900, h=295mm**
Entwässerungs- und Versorgungsanlagen
Abläufe und Entwässerungsrinnen
Abläufe
für Straßen und Höfe
für Aufsätze Kl. C 250 bis F 900
Zwischenteil 6a, h = 295 mm
Menge: 2,000 St

**1.3.150 Schaftkonus 11 für Ablauf, C250-F900**
Entwässerungs- und Versorgungsanlagen
Abläufe und Entwässerungsrinnen
Abläufe
für Straßen und Höfe
für Aufsätze Kl. C 250 bis F 900
Schaftkonus 11
Menge: 2,000 St

**1.3.160 Auflagering 10b für Aufsatz 300/500, h=60mm**
Entwässerungs- und Versorgungsanlagen
Abläufe und Entwässerungsrinnen
Abläufe
für Straßen und Höfe
für Aufsätze Kl. C 250 bis F 900
Auflagering 10b für Aufsatz 300/500, h = 60 mm
Menge: 2,000 St

**1.3.170 Eimer C3 verzinkt, zum Aufsatz 300/500,**
Entwässerungs- und Versorgungsanlagen
Abläufe und Entwässerungsrinnen
Abläufe
für Straßen und Höfe
für Aufsätze Kl. C 250 bis F 900
Eimer C3 verzinkt, zum Aufsatz 300/500,
Menge: 2,000 St

**1.3.180 Aufsatz Ablauf, C250, Pultform, Guss,300x500 A)**
Entwässerungs- und Versorgungsanlagen
Abläufe und Entwässerungsrinnen
Aufsätze
für Verkehrsflächen
Klasse C 250
Pultform, Gusseisen, DIN 19594-300x500 A)
Menge: 2,000 St

#### Abschnitt 1.4 Verkehrswegebau

**1.4.10 Frostschutzschicht nachverdichten wie LB_Tief_08_2023/LBTIEF-3/3.1.1.2.1.10**
Verkehrswege und Freianlagen
Vorarbeiten
Ungebundene Tragschichten
Nachverdichten
Nachverdichten
FSS nachverdichten

Bestehende Frostschutz-/ Schottertragschicht auf
Sollhöhe nach Unterlage des AG profilieren und
planmäßig nachverdichten.

Überschüssigen Baustoff, der bei der Profilierung
anfällt, aufnehmen und entfernen. Einschließlich
Entsorgung und Verwertung nachWahl des AN,
einschließlich Gebühren.

Erschwernisse durch die Einzelfundamente sind in den EP
einzurechnen und werden nicht gesondert vergütet.
Menge: 360,000 m²

**1.4.20 Straßenkappen in Betonschicht anpassen h±<=10cm**
Verkehrswege und Freianlagen
Vorarbeiten
Einbauteile anpassen
in Deckschichten aus Beton
Anpassung
Straßenkappen, h ± <= 10 cm
Menge: 3,000 St

**1.4.30 Abdeckung in Betonsch anpassen <=0,5m² h±<=10cm**
Verkehrswege und Freianlagen
Vorarbeiten
Einbauteile anpassen
in Deckschichten aus Beton
Anpassung
Abdeckungen, <= 0,50 m², h ± <= 10 cm
Menge: 2,000 St

**1.4.40 Kies-und Schotter-TS 0/45 d>=15cm, kein RC-Mat.**
Verkehrswege und Freianlagen
Tragschichten
ohne Bindemittel
Frostschutz- und Tragschichten
Kies- und Schottertragschichten
Körnung 0/45, d >= 15 cm, kein RC-Material
Menge: 120,000 m³

**1.4.50 Asphalttragschicht AC 32 TN d=14cm wie LB_Tief_08_2023/LBTIEF-3/3.2.3.2.2.14**
Verkehrswege und Freianlagen
Tragschichten
Asphalttragschichten
normale Belastung (N)
Asphalttragschichten 0/32
AC 32 TN, d= 14 cm

Handeinbau in Kleinfläche
Menge: 10,000 m²

**1.4.60 Deckschicht Asphaltbeton AC 8 DN d=4cm wie LB_Tief_08_2023/LBTIEF-3/3.3.3.2.1.14**
Verkehrswege und Freianlagen
Deckschichten
aus Asphalt
normale Belastung
Asphaltbeton
AC 8 DN, d = 4,0 cm

Handeinbau in Kleinfläche
Menge: 10,000 m²

**1.4.70 R-Beton,C20/25,XF2,b<=30cm,CEM III/A32,5 N,Typ1 o 2**
Verkehrswege und Freianlagen
Einfassungen, Pflasterdecken, Plattenbeläge
Fundamente
aus Beton
R-Beton C20/25, XF2
R-Beton, C20/25, XF2, b<=30 cm, Bindemittel CEM III/A
32,5 N,
Gesteinskörnung Typ 1 oder Typ 2
Menge: 12,000 m³

**1.4.80 Tiefbordstein, Form T, 10/30 R>12m**
Verkehrswege und Freianlagen
Einfassungen, Pflasterdecken, Plattenbeläge
Randeinfassungen
Betonwerkstein gem. DIN 1338
Betontiefbordsteine
10/30, Geraden und Radien > 12 m
Menge: 35,000 m

**1.4.90 Granitpflaster 100/100/100, kein RC-Mat. wie LB_Tief_08_2023/LBTIEF-3/3.7.6.1.2.14**
Verkehrswege und Freianlagen
Einfassungen, Pflasterdecken, Plattenbeläge
Pflasterdecken
Naturstein
Granitpflaster Nennmaß 70 bis 100 mm
100/100/100, kein RC-Material

Kleinflächen und Zwickel.
Einschließlich Bettungs- und Fugenmaterial.
Menge: 5,000 m²

**1.4.100 Granitpflaster 60/60/60, kein RC-Mat. wie LB_Tief_08_2023/LBTIEF-3/3.7.6.1.3.14**
Verkehrswege und Freianlagen
Einfassungen, Pflasterdecken, Plattenbeläge
Pflasterdecken
Naturstein
Granitpflaster Nennmaß 50 bis 60 mm
60/60/60, kein RC-Material

Zwickel im Betonverbundpflaster im Bereich der Stützen.
Einschließlich Bettungs- und Fugenmaterial.

Alle Erschwernisse sind in den EP einzurechnen und
werden nicht gesondert vergütet.
Menge: 5,000 m²

**1.4.110 Sickerstein 20/20/10cm, kein RC-Mat. wie LB_Tief_08_2023/LBTIEF-3/3.7.6.2.7.64**
Verkehrswege und Freianlagen
Einfassungen, Pflasterdecken, Plattenbeläge
Pflasterdecken
Betonwerkstein
Sickersteine
20/20/10 cm, kein RC-Material

Liefern und planmäßiges Verlegen der
Betonpflastersteine einschleßlich Bettungsmaterial.

Fabrikat: Holpp Standard- Drain 20x20x10 cm grau
oder gleichwertig.

Bettung: Splitt-Gemisch 2/5, Dicke 3-5cm
Pflasterfugen: Edelbrechsand-Splitt-Gemisch 1/3

Alle Erschwernisse z.B. im Bereich der Stützen, sind in
den EP einzurechnen und werden nicht gesondert
vergütet.
Menge: 470,000 m²

**1.4.120 Sickerstein nass sägen d<=10cm**
Verkehrswege und Freianlagen
Einfassungen, Pflasterdecken, Plattenbeläge
Pflasterdecken
Betonwerkstein
Sickersteine
nass sägen, d <= 10 cm
Menge: 120,000 m

**1.4.130 StB Fundament C30/37 d>50cm Expoklassen Zusatztext**
Ingenieurbauwerke
Beton, Stahl- und Spannbeton
Stahlbeton
Fundamente
C30/37
d > 50 cm, Expositionsklassen nach Zusatztext
'
Fundamente für Schiebetor

Abmessungen:
Fund. 1: L=300cm, B=75cm, H=80cm

einschließlich Schalung und konstruktiver Bewehrung '
Menge: 3,600 m³

USt %: 19,00
